# Bauliche Erhaltung von Kreisstraßen
Angebotsaufforderung (GAEB DA XML 3.2, DA83)
Projekt: OBN-2026
Währung: EUR
Vergabeart: Verhandlungsverfahren
Auftraggeber: DV-Nummer: OBN-2026; Vergabenummer: OBN-2026
Erstellt mit: BECHMANN AVA 2025.80/ GXML Toolbox V3.3 R20210630, BECHMANN AVA 2025.80, 13.08.2026

## OBN-2026
Datum: 13.08.2026

### Bereich 01 Bauteil LRA ABG HH-Stelle 65000.96311

#### Titel 01.01 Patchen

**01.01.1 Baustelleneinrichtung**
Baustelle einrichten/ räumen
Baustelleneinrichtung für eine zusammenhängende Einsatzstelle. Patchgerät vorrüsten und zur Baustelle umsetzen.
Enthalten ist eine einmalige An- und Abfahrt zur Baustelle sowie Umsetzungen innerhalb des Straßenzuges bis 10 Kilometer.
Menge: 4,000 St

**01.01.2 Verkehrsrechtliche Anordnung**
Sämtliche verkehrsrechtliche Anordnungen entsprechend dem Bauablauf/ -phasen / -abschnitten fristgemäß durch AN einholen.
Umbau bzw. Abbau der Verkehrsführungen mit Übernahme sämtlicher Kosten des Genehmigungsverfahren durch den AN.
Herstellung von erforderlichen Verkehrszeichenplänen incl. deren Abstimmung und Vorlage zur Genehmigung mit den zuständigen Behörden.
Beschilderungspläne an Arbeitsstelle dokumentieren und durch AN bei zuständiger Verkehrsbehörde zur Genehmigung vorlegen.
Menge: 4,000 St

**01.01.3 Verkehrssicherung Regelplan C II/3**
Verkehrssicherung einrichten
Verkehrssicherung gemäß Regelplan C II/3 einrichten und für die Dauer der Tagesleistung vorhalten.
Menge: 4,000 St

**01.01.4 Verkehrssicherung VKZ 101-52**
Absicherung einer Tagesleistung mit VZ 101-52.
Arbeitsbereich mit VZ 101-52 gegen Rollsplittschäden absichern und 1 Woche vorhalten.
Menge: 4,000 St

**01.01.5 Patchen 2/5 herstellen; C60BP4-REP; PSV 48**
Sanierung von Schadstellen im Patchmaticverfahren, durch Ausführung der Leistungen mit einer selbstfahrenden Arbeitsmaschine. Aufbau mit beheizbarem Splittbunker, beheizbarem Bindemitteltank, mit elektronischer Temperaturüberwachung und vollbeheiztem Vor- und Rücklauf der Bindemittelleitungen.
Auf Fläche von 0,20 m² bis 10 m².
Druckluftvorreinigung der Schadstellen.
Oberfläche nach Bedarf trocknen und event. vorheizen.
Anspritzen mit Bitumenemulsion als Haftbrücke.
Gemisch aus grober Gesteinskörnung 2/5 (gemäß ZTV BEA StB 09/13 Anhang A, GC 90/10; f 0,5; C100/0; SV 18); PSV 48 und polymermodifizierter Bitumenemulsion C60BP4-REP, Mischgutverhältnis 1:8 bis 1:10 nach Erfordernis unmittelbar vor Ort herstellen, profielgerecht in die Schadstellen.
Ränder auf Null auslaufend.
Abdecken der reparierten Schadstelle mit Lieferkörnung 2/5, Materialqualität gemäß ZTV BEA-StB 09/13.
Abgerechnet wird nach nachweislich verbrauchten Mengen Emulsion und Lieferkörnung.
Menge: 51,000 t

**01.01.6 Walzleistungen**
Reperaturstellen mit Walze nachverdichten.
Walze an- und abtransportieren, vorhalten und einsetzen.
Menge: 4,000 h

**01.01.7 Abkehren der Reparaturstelle**
Abkehren der Reparaturstellen,
überschüssigen Splitt nach Einfahren der Oberfläche mit Kehrmaschine aufnehmen.
Für eine zusammenhängende Einsatzstelle.
Enthalten ist eine einmalige An- und Abfahrt zur Baustelle sowie Umsetzungen innerhalb des Straßenzuges. Material in Eigentum des AN übernehmen und entsorgen.
Menge: 4,000 St

#### Titel 01.02 OB-Leistungen

**01.02.1 Baustelle einrichten**
Geräte, Werkzeuge und sonstige Betriebsmittel, die zur vertragsgemäßen Durchführung der Bauleistungen erforderlich sind, auf die Baustelle bringen, bereitstellen und - soweit der Geräteeinsatz nicht gesondert berechnet wird- betriebsfertig aufstellen einschl. der dafür notwendigen Arbeiten. Die erforderlichen festen Anlagen herstellen. Baubüros, Unterkünfte, Werkstätten, Lagerschuppen und dgl., soweit erforderlich, antransportieren, aufbauen und einrichten. Strom-, Wasser-, Fernsprechanschluss sowie Entsorgungseinrichtungen und dgl. für die Baustelle, soweit erforderlich herstellen. Bei Bedarf Zufahrtswege zur Baustelle sowie Lagerplätze, sonstige Platzbefestigungen und Wege im Baustellenbereich anlegen. Oberbodenarbeiten einschl. Beseitigen von Aufwuchs für die Baustelleneinrichtung, soweit erforderlich ausführen. Fläche beschaffen, sofern die vom AG zur Verfügung gestellte nicht ausreichen. Kosten für Vorhalten, Unterhalten und Betreiben der Geräte, Gebühren und dgl. werden nicht mit dieser Pauschale, sondern mit den Einheitspreisen der betreffenden Teilleistungen vergütet. Soweit nicht für bestimmte Leistungen (z.B. Bedarfsleistungen) für das Einrichten der Baustelle gesonderte Positionen im Leistungsverzeichnis enthalten sind, gilt die Position für alle Leistungen dieses Abschnittes des Leistungsverzeichnisses.
Menge: 3,000 St

**01.02.2 Baustelle räumen**
Baustelle von allen Geräten, Anlagen, Einrichtungen und dgl. räumen. Benutzte Flächen und Wege entsprechend dem ursprünglichen Zustand unter Wahrung der landschaftspflegerischen Belange ordnungsgemäß herrichten. Verunreinigungen beseitigen. Soweit nicht für bestimmte Leitungen (z.B. Bedarfsleistungen) für das Räumen der Baustelle gesonderte Positionen im Leistungsverzeichnis enthalten sind, gilt die Position für alle Leistungen dieses Abschnittes des Leistungsverzeichnisses.
Menge: 3,000 St

**01.02.3 Verkehrsrechtliche Anordnung**
Sämtliche verkehrsrechtliche Anordnungen entsprechend dem Bauablauf/ -phase/ -abschnitten fristgemäß durch den AN einholen.
Umbau bzw. Abbau der Verkehrsführungen mit Übernahme sämtlicher Kosten des Genehmigungsverfahrens durch den zuständigen Behörden.
Beschilderungspläne an Arbeitstelle dokumentieren und durch AN bei zuständiger Verkehrsbehörde zur Genehmigung vorlegen.
Menge: 3,000 St

**01.02.4 Verkehrsicherung**
Verkehrssicherung, einbahnig einrichten.
Einrichtung zur Verkehrssicherung und Verkehrsregelung nach STVO bei Bauarbeiten auf einbahnigen Straßen unter Aufrechterhaltung des Verkehrs aufbauen, ständig unterhalten und betreiben, ggf. umsetzen und abbauen.
60 v.H. der Pauschale werden nach betriebsfertigen Aufbau, der Rest nach Abbau der Verkehrssicherungseinrichtungen berechnet. Auf- und Abbau der Verkehrseinrichtungen täglich vor Arbeitsbeginn und nach Arbeitsende.
Ausführung nach vom AG vorgegebenen Verkehrszeichenplan.
Menge: 3,000 St

**01.02.5 Verkehrssicherung VKZ 101-52**
Absicherung einer Tagesleistung mit Vz 101-52.
Arbeitsbereich mit VZ 101-52 gegen Rollsplittschäden absichern und 1 Woche vorhalten.
Menge: 3,000 St

**01.02.6 Asphaltbefestigung reinigen**
Oberfläche der Asphaltbefestigung reinigen. Anfallendes Material in Eigentum des AN übernehmen und von der Baustelle entfernen.
Zusammenhängende Teilflächen.
Menge: 12294,000 m²

**01.02.7 Fahrbahnrandstreifen bis 1,00 m breit zusätzlich mit Walzbesen kehren**
Fahrbahnrandstreifen bis 1,00 m breit zusätzlich mit Walzbesen kehren, das Kehrgut geht in Eigentum des AN über und ist von der Baustelle zu entfernen.
Menge: 4430,000 m

**01.02.8 OB-dA 5/8; 2/5 herstellen**
Oberflächenbehandlung mit doppelter Abstreuung (OB-dA) herstellen. Nicht gebundenes Material abkehren und der Verwertung nach Wahl des AN zuführen.
In Verkehrsflächen der Belastungsklassen 1.8 - 0.3
Bindemittel=Bitumenemulsion C69BP3-OB-1,
gemäß TL BE StB 15
Anspritzmenge 1,4 bis 1,8 kg/m2.

1. Lage Lieferkörnung 5/8, Abstreumenge 9 bis 12 kg/m2
2. Lage Lieferkörnung 2/5, Abstreumenge 3 bis 6 kg/m2.
Gesteinskörnung gemäß ZTV BEA-StB 09/13 Anhang A
Grobe Gesteinskörnung = Kategorie PSV angegeben (51).
Das Bindemittel muss mit einer vollautomatischen Überflächenverlegemaschine erfolgen, die in einem Arbeitsgang Bindemittel und Gesteinskörnung exakt dosiert hinter der letzten Achse (Hinterachsapplikation) aufbringt, in einer stufenloser Arbeitsbreite von mindestens 4,00 m.
Menge: 12294,000 m²

**01.02.9 Rollsplittaufnahme**
Aufnahme erfolgt in Absprache mit dem AG.
Einfahrzeit zwei bis vier Tage (verkehrsabhägig) ungebundenen Splitt mit Saugkehrmaschine oder Absaugmaschine aufnehmen.
Das Kehrgut geht in Eigentum des AN über und ist von der Baustelle zu entfernen.
Menge: 12294,000 m²

**01.02.10 Einbauteile abdecken**
Vorhandene Schachtabdeckungen, Einbauteile (Gas, Wasser u.a.) und Straßenabläufe abdecken und nach Durchführung der Maßnahme wieder freilegen.
Menge: 3,000 St

**01.02.11 Abkleben**
Borde / Gerinne abkleben
Menge: 210,000 m

**01.02.12 Demarkierung**
Markierung nach Angaben des AG oberflächlich abfräsen (max. 2 mm Oberfläche aufnehmen, Breite der Markierung 0,12 m).
Markierungsmaterial aus Plastik.
Fräsmaterial geht in Eigentum des AN über.
Material aufnehmen und entsorgen.
Abgerechnet wird tatsächliche Länge der Markierung.
Menge: 615,000 m

### Bereich 02 Bauteil LRA ABG HH-Stelle 65000.96308

#### Titel 02.01 OB-Leistungen

**02.01.1 Baustelle einrichten**
Geräte, Werkzeuge und sonstige Betriebsmittel, die zur vertragsgemäßen Durchführung der Bauleistungen erforderlich sind, auf die Baustelle bringen, bereitstellen und - soweit der Geräteeinsatz nicht gesondert berechnet wird- betriebsfertig aufstellen einschl. der dafür notwendigen Arbeiten. Die erforderlichen festen Anlagen herstellen. Baubüros, Unterkünfte, Werkstätten, Lagerschuppen und dgl., soweit erforderlich, antransportieren, aufbauen und einrichten. Strom-, Wasser-, Fernsprechanschluss sowie Entsorgungseinrichtungen und dgl. für die Baustelle, soweit erforderlich herstellen. Bei Bedarf Zufahrtswege zur Baustelle sowie Lagerplätze, sonstige Platzbefestigungen und Wege im Baustellenbereich anlegen. Oberbodenarbeiten einschl. Beseitigen von Aufwuchs für die Baustelleneinrichtung, soweit erforderlich ausführen. Fläche beschaffen, sofern die vom AG zur Verfügung gestellte nicht ausreichen. Kosten für Vorhalten, Unterhalten und Betreiben der Geräte, Gebühren und dgl. werden nicht mit dieser Pauschale, sondern mit den Einheitspreisen der betreffenden Teilleistungen vergütet. Soweit nicht für bestimmte Leistungen (z.B. Bedarfsleistungen) für das Einrichten der Baustelle gesonderte Positionen im Leistungsverzeichnis enthalten sind, gilt die Position für alle Leistungen dieses Abschnittes des Leistungsverzeichnisses.
Menge: 1,000 St

**02.01.2 Baustelle räumen**
Baustelle von allen Geräten, Anlagen, Einrichtungen und dgl. räumen. Benutzte Flächen und Wege entsprechend dem ursprünglichen Zustand unter Wahrung der landschaftspflegerischen Belange ordnungsgemäß herrichten. Verunreinigungen beseitigen. Soweit nicht für bestimmte Leitungen (z.B. Bedarfsleistungen) für das Räumen der Baustelle gesonderte Positionen im Leistungsverzeichnis enthalten sind, gilt die Position für alle Leistungen dieses Abschnittes des Leistungsverzeichnisses.
Menge: 1,000 St

**02.01.3 Verkehrsrechtliche Anordnung**
Sämtliche verkehrsrechtliche Anordnungen entsprechend dem Bauablauf/ -phase/ -abschnitten fristgemäß durch den AN einholen.
Umbau bzw. Abbau der Verkehrsführungen mit Übernahme sämtlicher Kosten des Genehmigungsverfahrens durch den zuständigen Behörden.
Beschilderungspläne an Arbeitstelle dokumentieren und durch AN bei zuständiger Verkehrsbehörde zur Genehmigung vorlegen.
Menge: 1,000 St

**02.01.4 Verkehrsicherung**
Verkehrssicherung, einbahnig einrichten.
Einrichtung zur Verkehrssicherung und Verkehrsregelung nach STVO bei Bauarbeiten auf einbahnigen Straßen unter Aufrechterhaltung des Verkehrs aufbauen, ständig unterhalten und betreiben, ggf. umsetzen und abbauen.
60 v.H. der Pauschale werden nach betriebsfertigen Aufbau, der Rest nach Abbau der Verkehrssicherungseinrichtungen berechnet. Auf- und Abbau der Verkehrseinrichtungen täglich vor Arbeitsbeginn und nach Arbeitsende.
Ausführung nach vom AG vorgegebenen Verkehrszeichenplan.
Menge: 1,000 St

**02.01.5 Verkehrssicherung VKZ 101-52**
Absicherung einer Tagesleistung mit Vz 101-52.
Arbeitsbereich mit VZ 101-52 gegen Rollsplittschäden absichern und 1 Woche vorhalten.
Menge: 1,000 St

**02.01.6 Asphaltbefestigung reinigen**
Oberfläche der Asphaltbefestigung reinigen. Anfallendes Material in Eigentum des AN übernehmen und von der Baustelle entfernen.
Zusammenhängende Teilflächen.
Menge: 19500,000 m²

**02.01.7 Fahrbahnrandstreifen bis 1,00 m breit zusätzlich mit Walzbesen kehren**
Fahrbahnrandstreifen bis 1,00 m breit zusätzlich mit Walzbesen kehren, das Kehrgut geht in Eigentum des AN über und ist von der Baustelle zu entfernen.
Menge: 6000,000 m

**02.01.8 OB-dA 5/8; 2/5 herstellen**
Oberflächenbehandlung mit doppelter Abstreuung (OB-dA) herstellen. Nicht gebundenes Material abkehren und der Verwertung nach Wahl des AN zuführen.
In Verkehrsflächen der Belastungsklassen 1.8 - 0.3
Bindemittel=Bitumenemulsion C69BP3-OB-1,
gemäß TL BE StB 15
Anspritzmenge 1,4 bis 1,8 kg/m2.

1. Lage Lieferkörnung 5/8, Abstreumenge 9 bis 12 kg/m2
2. Lage Lieferkörnung 2/5, Abstreumenge 3 bis 6 kg/m2.
Gesteinskörnung gemäß ZTV BEA-StB 09/13 Anhang A
Grobe Gesteinskörnung = Kategorie PSV angegeben (51).
Das Bindemittel muss mit einer vollautomatischen Überflächenverlegemaschine erfolgen, die in einem Arbeitsgang Bindemittel und Gesteinskörnung exakt dosiert hinter der letzten Achse (Hinterachsapplikation) aufbringt, in einer stufenloser Arbeitsbreite von mindestens 4,00 m.
Menge: 19500,000 m²

**02.01.9 Rollsplittaufnahme**
Aufnahme erfolgt in Absprache mit dem AG.
Einfahrzeit zwei bis vier Tage (verkehrsabhägig) ungebundenen Splitt mit Saugkehrmaschine oder Absaugmaschine aufnehmen.
Das Kehrgut geht in Eigentum des AN über und ist von der Baustelle zu entfernen.
Menge: 19500,000 m²

**02.01.10 Einbauteile abdecken**
Vorhandene Schachtabdeckungen, Einbauteile (Gas, Wasser u.a.) und Straßenabläufe abdecken und nach Durchführung der Maßnahme wieder freilegen.
Menge: 35,000 St

**02.01.11 Abkleben**
Borde / Gerinne abkleben
Menge: 2000,000 m

**02.01.12 Demarkierung**
Markierung nach Angaben des AG oberflächlich abfräsen (max. 2 mm Oberfläche aufnehmen, Breite der Markierung 0,12 m).
Markierungsmaterial aus Plastik.
Fräsmaterial geht in Eigentum des AN über.
Material aufnehmen und entsorgen.
Abgerechnet wird tatsächliche Länge der Markierung.
Menge: 550,000 m
